# Innenbeleuchtung
Leistungsbeschreibung (GAEB DA XML 3.2, DA81)
Währung: EUR
Vergabeart: Innovationspartnerschaft
Erstellt mit: AVAPLAN, AVAPLAN win64bit 22.5.0.2944, 12.01.2026

## Innenbeleuchtung
EP-Anteile: Löhne; Stoffe; Geräte; Sonstige

### Abschnitt 1 Deckeneinlegeleuchten

#### Titel 1.1 LED-Panels

**1.1.10 onework LUX TL P 45 TW DALI weiß --------------------------------------------------------------- LED-Stromschienenstrahler, 1.100 Lumen, 32W, 45° direkte Ausstrahlung, CRI >90, 2700-6500 Kelvin, Tunable White, IP20, Schutzklasse II, DALI2, >120 lm/W, UGR <19 Stromschienen-Strahler mit hocheffizientem Reflektor. Mit seiner Projektionsfunktion, setzt er Objekte gezielt in Szene und eignet sich Dank Tunable White (2700-6500K), hervorragend zur Realisierung von Human Centric Lighting (HCL) Projekten. Durchmesser: 88 mm Länge: 268 mm**
Menge: 1,000 St
