# Innenbeleuchtung
Leistungsbeschreibung (GAEB DA XML 3.2, DA81)
Währung: EUR
Erstellt mit: AVAPLAN, AVAPLAN win64bit 22.5.0.2944, 25.07.2025

## Innenbeleuchtung
EP-Anteile: Löhne; Stoffe; Geräte; Sonstige

### Abschnitt 1 Deckeneinbauleuchten

#### Titel 1.1 Downlights

**1.1.10 onework LUX Spot 180 TW DALI weiß ---------------------------------------------------------**
LED-Downlight mit prismatischer Abdeckung (Diffusor) / Benutzerschnittstelle: DALI-Bus / Steuerungssystem: DALI-2 / Montageart: Einbau / Montageort: Decke / Abmessungen: Durchmesser 180 mm x Höhe/Tiefe 92 mm / Einbaumaß: Durchmesser 165-170 mm / Gewicht: 650 g / Schutzart: IP20 / Schutzklasse: II / Schlagfestigkeit: IK02 / Zulässige Umgebungstemperatur: -30 °C...+40 °C / Farbe: weiß, ähnlich RAL 9016 / Nennspannung: 220 – 240 / Einschaltstrom: 19 A / Leistungsaufnahme: 20 W / Betriebsgerät: BOKE BK-DWL022E-A600ADP+connection box BK-BAS010 / Lichtaustritt: direkt / Ausstrahlungswinkel: 55 ° / Unified Glare Rating: < 19 / Bemessungsleistung P: 20 W / Lichtstrom: 2100 lm / Lichtausbeute: > 105 lm/W / Farbtemperatur: 2700-6500 K / Farbwiedergabeindex Ra: > 90 / Bemessungslebensdauer: > 50000 h / Photobiologische Sicherheit: RG0
Menge: 1,000 St
