# Innenbeleuchtung
Leistungsbeschreibung (GAEB DA XML 3.2, DA81)
Währung: EUR
Vergabeart: Innovationspartnerschaft
Erstellt mit: AVAPLAN, AVAPLAN win64bit 22.5.0.2944, 12.01.2026

## Innenbeleuchtung
EP-Anteile: Löhne; Stoffe; Geräte; Sonstige

### Abschnitt 1 Deckeneinlegeleuchten

#### Titel 1.1 LED-Panels

**1.1.10 onework LUX LL 1200 TW DALI weiß --------------------------------------------------------------- LED-Pendelleuchte, 4.080 Lumen, 38,5W, 100° direkte Ausstrahlung, CRI >85, 2700-6500 Kelvin, Tunable White, IP40, Schutzklasse II, DALI2, >106 lm/W, UGR <109 Moderne und funktionale Pendelleuchte, die höchsten Lichtkomfort bietet. Mit ihrem eleganten Design und fortschrittlicher Beleuchtungstechnologie schafft sie optimale Lichtverhältnisse und eignet sich Dank Tunable White (2700-6500K) hervorragend zur Realisierung von Human Centric Lighting (HCL) Projekten. Abmessungen (LxBxH): 1230mm x 68mm x 70mm**
Menge: 1,000 St
