# Innenbeleuchtung
Leistungsbeschreibung (GAEB DA XML 3.2, DA81)
Währung: EUR
Erstellt mit: AVAPLAN, AVAPLAN win64bit 22.5.0.2944, 12.01.2026

## Innenbeleuchtung
EP-Anteile: Löhne; Stoffe; Geräte; Sonstige

### Abschnitt 1 Deckeneinlegeleuchten

#### Titel 1.1 LED-Panels

**1.1.10 onework LUX TL 24 TW DALI schwarz --------------------------------------------------------------- LED-Stromschienenstrahler, 1.900 Lumen, 20W, 24° direkte Ausstrahlung, CRI >90, 2700-6500 Kelvin, Tunable White, IP20, Schutzklasse II, DALI2, >120 lm/W, UGR <19 Kompakter Stromschienen-Strahler mit hocheffizientem Reflektor und bietet bei jeder Beleuchtungssituation optimalste Lichtverhältnisse. Dank Tunable White (2700-6500K) eignet sich der Strahler hervorragend zur Realisierung von Human Centric Lighting (HCL) Projekten. Durchmesser: 66 mm Länge: 125 mm**
Menge: 1,000 St
