# Innenbeleuchtung
Leistungsbeschreibung (GAEB DA XML 3.2, DA81)
Währung: EUR
Erstellt mit: AVAPLAN, AVAPLAN win64bit 22.5.0.2944, 12.01.2026

## Innenbeleuchtung
EP-Anteile: Löhne; Stoffe; Geräte; Sonstige

### Abschnitt 1 Deckeneinlegeleuchten

#### Titel 1.1 LED-Panels

**1.1.10 onework LUX TL 60 TW DALI weiß --------------------------------------------------------------- LED-Stromschienenstrahler, 1.900 Lumen, 20W, 60° direkte Ausstrahlung, CRI >90, 2700-6500 Kelvin, Tunable White, IP20, Schutzklasse II, DALI2, >120 lm/W, UGR <19 Kompakter Stromschienen-Strahler mit hocheffizientem Reflektor und bietet bei jeder Beleuchtungssituation optimalste Lichtverhältnisse. Dank Tunable White (2700-6500K) eignet sich der Strahler hervorragend zur Realisierung von Human Centric Lighting (HCL) Projekten. Durchmesser: 66 mm Länge: 125 mm**
LED-Stromschienenstrahler mit Projektionsfunktion / Benutzerschnittstelle: DALI-Bus / Steuerungssystem: DALI-2 / Montageart: Anbau / Montageort: Montageschiene / Durchmesser: 66 mm / Abmessungen: Länge 125 mm / Schutzart: IP20 / Schutzklasse: II / Zulässige Umgebungstemperatur: -20 °C...+35 °C / Farbe: weiß / Nennspannung: 220 – 240 V AC/DC / 50 – 60 Hz / Einschaltstrom: 15,3 A / 258 µs / Leistungsaufnahme: 20,0 W / Betriebsgerät: HEP LWDC36W1000NLR-T2CH / Drehwinkel: 350 ° / Neigungswinkel: 90 ° / Lichtaustritt: direkt / Ausstrahlungswinkel: 60 ° / Unified Glare Rating: < 19 / Bemessungsleistung P: 32,0 W / Lichtstrom: 1900 lm / Lichtausbeute: > 120 lm/W / Farbtemperatur: 2700-6500 K / Tunable White / Farbwiedergabeindex Ra: >90 / Bemessungslebensdauer: > 50000 h
Menge: 1,000 St
