# Innenbeleuchtung
Leistungsbeschreibung (GAEB DA XML 3.2, DA81)
Währung: EUR
Erstellt mit: AVAPLAN, AVAPLAN win64bit 22.5.0.2944, 25.07.2025

## Innenbeleuchtung
EP-Anteile: Löhne; Stoffe; Geräte; Sonstige

### Abschnitt 1 Deckeneinlegeleuchten

#### Titel 1.1 LED-Panels

**1.1.10 onework LUX 1200 DIM DALI weiß --------------------------------------------------------------- LED-Panel, 4.500 Lumen, 36W, 95° direkte Ausstrahlung, CRI >80, 4000 Kelvin, IP20, Schutzklasse III, DALI2, dimmbar, UGR <19 Ein LED-Panel mit prismatischem Difusor. Sie ist einsetzbar als Deckeneinlegeleuchte für Systemdecken mit verdeckten oder sichtbaren Tragschienen für das Systemmaß 1200 x 300 mm. Abmessungen (LxBxH) 1195 x 295 x 35 mm**
Menge: 1,000 St
