# Innenbeleuchtung
Leistungsbeschreibung (GAEB DA XML 3.2, DA81)
Währung: EUR
Vergabeart: Innovationspartnerschaft
Erstellt mit: AVAPLAN, AVAPLAN win64bit 22.5.0.2944, 22.08.2025

## Innenbeleuchtung
EP-Anteile: Löhne; Stoffe; Geräte; Sonstige

### Abschnitt 1 Deckeneinlegeleuchten

#### Titel 1.1 LED-Panels

**1.1.10 onework LUX 600 DIM DALI weiß --------------------------------------------------------------- LED-Panel, 4.200 Lumen, 32W, 95° direkte Ausstrahlung, CRI >80, 4000 Kelvin, IP20, Schutzklasse III, DALI2, dimmbar, UGR <19 Ein LED-Panel mit prismatischem Difusor. Sie ist einsetzbar als Deckeneinlegeleuchte für Systemdecken mit verdeckten oder sichtbaren Tragschienen für das Systemmaß 600 x 600 mm. Abmessungen (LxBxH) 595 x 595 x 35 mm**
Menge: 1,000 St
