# Innenbeleuchtung
Leistungsbeschreibung (GAEB DA XML 3.2, DA81)
Währung: EUR
Vergabeart: Innovationspartnerschaft
Erstellt mit: AVAPLAN, AVAPLAN win64bit 22.5.0.2944, 22.08.2025

## Innenbeleuchtung
EP-Anteile: Löhne; Stoffe; Geräte; Sonstige

### Abschnitt 1 Deckeneinlegeleuchten

#### Titel 1.1 LED-Panels

**1.1.10 onework LUX 600 TW DALI weiß ---------------------------------------------------------------**
LED-Leuchte mit prismatischer Abdeckung (Diffusor) / Benutzerschnittstelle: DALI-Bus / Steuerungssystem: DALI-2 / Montageart: Einlegen / Montageort: Decke / Abmessungen: Länge 595 mm x Breite 595 mm x Höhe/Tiefe 35 mm / Einbaumaß: Einbaulänge: 600 mm x Einbaubreite: 600 mm x Einbautiefe: 110 mm / Gewicht: 2,22 kg / Schutzart: IP20 / Schutzklasse: II / Schlagfestigkeit: IK02 / Zulässige Umgebungstemperatur: -20 °C...+40 °C / Farbe: weiß, ähnlich RAL 9016 / Nennspannung: 220 – 240 V AC/DC / 50 – 60 Hz / Einschaltstrom: 15,3 A / 258 µs / Leistungsaufnahme: 32 W / Betriebsgerät: BOKE BK-DWL040E-A1050ADP / Diffusor: prismatisch / Entblendung: DDP (micro-prismatic) / Lichtaustritt: direkt / Ausstrahlungswinkel: 95 ° / Unified Glare Rating: < 19 / Bemessungsleistung P: 32 W / Lichtstrom: 4200 lm / Lichtausbeute: 130 lm/W / Farbtemperatur: 2700–6500 K (Tunable White) / Farbwiedergabeindex Ra: 85 / Bemessungslebensdauer: > 50000 h / Photobiologische Sicherheit: RG0
Menge: 1,000 St
