# Innenbeleuchtung
Leistungsbeschreibung (GAEB DA XML 3.2, DA81)
Währung: EUR
Erstellt mit: AVAPLAN, AVAPLAN win64bit 22.5.0.2944, 25.07.2025

## Innenbeleuchtung
EP-Anteile: Löhne; Stoffe; Geräte; Sonstige

### Abschnitt 1 Deckeneinbauleuchten

#### Titel 1.1 Downlights

**1.1.10 onework LUX Spot 180 TW DALI weiß --------------------------------------------------------- LED-Downlight, 2.100 Lumen, 20W, 55° direkte Ausstrahlung, CRI >90, 2700-6500 Kelvin, IP20, Schutzklasse III, DALI2, UGR <19 Ein LED-Downlight mit prismatischen Diffusor, welcher Licht in der Farbtemperatur 2700K - 6500K Tunable White ausstrahlt und sich daher hervorragend zur Realisierung von Human Centric Lighting (HCL) Projekten eignet. Abmessungen: Durchmesser x Höhe 180 x 92 mm**
Menge: 1,000 St
